# Muster-Leistungsbeschreibung
Leistungsbeschreibung (GAEB 90, DA81)
Währung: EUR

## Systemaufbau Spaltenboden
Datum: 11.09.25

### Titel 00001 Positionen

*Hinweis*
Hinweise zurMuster-Leistungsbeschreibung

Wir weisen darauf hin, dass diese
Muster-Leistungsbeschreibung einen Leitfaden in
Form von Textbausteinen darstellt.
Tatsächliche Objektdaten waren nicht bekannt und
sind in dieser Muster-Leistungsbeschreibung nicht
berücksichtigt worden.

Mit Verwendung der angeführten Textbausteine ist
der Anwender / Planer verpflichtet, eine Prüfung
der jeweiligen Gegebenheiten vor Ort
durchzuführen, sowie anderweitige besondere
Bestimmungen oder Vorschriften, bauaufsichtliche
oder statische Gegebenheiten zu berücksichtigen.

Die Muster-Leistungsbeschreibung ist von dem
Anwender / Planer nach der Untersuchung des Objektes /
Bauzustandsanalyse an die tatsächlichen
Objektgegebenheiten anzupassen.

Mit der Übermittlung dieser
Muster-Leistungsbeschreibung
ist keine Projektberatung verbunden.

Das aufzubringende Produktsystem
ist durchgängig mit den vom Systemhersteller
vorgesehenen Systemkomponenten auszuführen.

Der Ausführende hat bei der Verarbeitung der
Produkte grundsätzlich die Ausführungsanweisungen
und/oder Vorgaben der jeweiligen aktuellen technischen
Merkblätter des Herstellers zu beachten.

*Hinweis*
Anforderungen an den Untergrund

Die zu behandelnden Flächen müssen vor rückseitiger
Durchfeuchtung geschützt werden, der Untergrund muss
tragfähig und zur Beschichtung geeignet sein.
Haftungsbeeinträchtigende Rückstände müssen
entfernt werden.

**00001.0001 Untergrunduntersuchung und -prüfung**
Untergrund Prüfung und Dokumentation gemäß gültigen
Regelwerken.
Einheit: m2

**00001.0002 Untergrundvorbehandlung mit geeigneten Mitteln**
*** Grundposition ZZ 001.0
Untergrundvorbehandlung mit geeigneten Mitteln zur
Erzielung eines sauberen und tragfähigen
Untergrundes, frei von haftungsmindernden
Schichten.
Einheit: m2

**00001.0003 Heissdampf-Hochdruckreinigung (Dreckfräse)**
*** Wahlposition ZZ 001.1
Reinigen der Fläche mittels Heissdampf-
Hochdruckreinigung, Absaugen und thermischen
Trocken der Oberfläche.
Einheit: m2

**00001.0004 Grundierung von Spaltenböden o. Futtertischen mit Agrar-Siegel**
Liefern und Herstellen einer Grundierung aus einem
lösemittelfreien, pigmentierten, mechanisch,
chemisch sowie thermisch hoch belastbaren,
gefüllten, dreikomponentigen Beschichtungssystem
auf Polyurethanbetonbasis.

Anwendungsbereich:
Schutzanstrich¦ für Spaltenböden
- Schutzanstrich für Futtertische
- Schutzanstrich für Betonflächen in der
Landwirtschaft
Eigenschaften:
- Hohe Abriebfestigkeit
- Hohe Chemikalienbeständigkeit
- Trittsichere, matte Oberfläche
Produktkenndaten:
Komponente A, Komponente B,
Dichte (20 °C): 1,0 g/cm³, 1,2 g/cm³,
Viskosität (25 °C): 900 mPa s, 30 mPa s,
Die genannten Werte stellen typische
Produkteigenschaften dar und sind nicht als
verbindliche Produktspezifikationen zu verstehen.

gewähltes Produkt:
Remmers Crete Agrar Top

Produktanforderungen:
SR - B1,5 - AR1 - IR4

Konformitätsnachweise gemäß
(EG) Nr. 1935/2004, LFGB, BGV sowie IFS-Standard

Emissionsprüfung E 390561-01 (inkl.
DIBT-Systembewertung)

Verbrauch:
ca. 0,3 kg/m² Remmers Crete Agrar Top <6545>
Einheit: m2

**00001.0005 Crete Agrar Top - Versiegelung von Spaltenböden o.Futtertischen**
Liefern und Herstellen einer Versiegelung aus einem
lösemittelfreien, pigmentierten, mechanisch,
chemisch sowie thermisch hoch belastbaren,
gefüllten, dreikomponentigen Beschichtungssystem
auf Polyurethanbetonbasis.

Anwendungsbereiche:
Schutzanstrich für Spaltenböden
Schutzanstrich für Futtertische
Schutzanstrich für Betonflächen in der Landwirtschaft

Eigenschaften:
- Hohe Abriebfestigkeit
- phys.unbedenklich
- Hohe Chemikalienbeständigkeit
- Trittsichere, matte Oberfläche

Produktkenndaten
  Komponente A  Komponente B Komponente
C Mischung (3K)
Dichte (20 °C) 0,96 g/cm³ -  1,21 g/cm³ --- --------
  1,53 g/cm³
Viskosität (25 °C) 460 mPa s -  45 mPa s
--- --------  1300 mPa s
Die genannten Werte stellen typische
Produkteigenschaften dar und sind nicht als
verbindliche Produktspezifikationen zu verstehen.

Gewähltes Produkt oder gleichwertig:
Remmers Crete Agrar Top

Produktanforderungen:
SR - B1,5 - AR1 - IR4

Konformitätsnachweise gemäß
(EG) Nr. 1935/2004, LFGB, BGV sowie IFS-Standard

Emissionsprüfung E 390561-01 (inkl.
DIBT-Systembewertung)

Verbrauch:
ca. 0,3 kg/m² Remmers Crete Agrar Top <6545>
Einheit: m2
